# Horizontobservatorium - Sanierung
Angebotsaufforderung (GAEB 90, DA83)
DV-Nummer: 12-4-800
Währung: EUR
Auftraggeber: Regionalverband Ruhr, Kronprinzenstraße 4-6, 45128 Essen,

## Abbruch - und Rückbauarbeiten
Datum: 16.07.26

*Hinweis*
Hinweise zum Projekt "Rückbau des
Horizontobservatorium"

1. Allgemeines

Die Ausschreibung zum Rückbau des
Horizontobservatoriums ist in folgende Lose aufgeteilt:

Los 01: Abbruch- und Rückbauarbeiten
Los 02: Tiefbau- und Pflasterarbeiten

Die Beschreibung der auszuführenden Bauleistungen
sowie der örtlichen Gegebenheiten erfolgt getrennt für
jedes Los im Dokument "Allgemeine Bedingungen und
Vorbemerkungen für die Leistungsverzeichnisse" .
Dieses Dokument ist Bestandteil der Vergabe- und
Vertragsunterlagen und bildet die Grundlage für die
Angebotserstellung.

2. Zufahrtswege und Verkehrsführung

Der Verkehr auf den öffentlichen Zufahrtswegen der
Halde und außerhalb dieser darf nicht beeinträchtigt
werden. Beschädigungen und Verschmutzungen
öffentlicher Verkehrsflächen sowie der
nichtöffentlichen
Zuwegungen vom Haldenfuß bis zur Baustelle auf dem
Haldenplateau sind zu vermeiden und, sofern sie
dennoch auftreten, vom jeweiligen AN zu beseitigen.
Die hierfür entstehenden Kosten sind in den
angebotenen Einheitspreisen einzukalkulieren. Es wird
darauf hingewiesen, dass es sich bei der Halde
Hoheward um ein öffentlich zugängliches und regional
bekanntes Erholungsgebiet mit z. T. erhöhtem
Publikumsverkehr (Fußgänger, Fahrradfahrer,
Mountainbiker etc.) handelt. Zudem ist darauf
hinzuweisen,
das auf dem Haldenkörper im Verlauf des Jahres
unterschiedliche Veranstaltungen wie Radrennen,
Wanderungen, Führungen etc. in unterschiedlicher Dauer
und in unterschiedlichem Ausmaß stattfinden.

Der AN verpflichtet sich, sich über die örtlichen
Gegebenheiten genauestens zu informieren, hinsichtlich
der
auf dem Haldenkörper geplanten Veranstaltungen kann
das durch den RVR betriebene Besucherzentrum
(Werner-Heisenberg-Straße 14  45699 Herten)
kontaktiert werden.

Bezüglich der Befahrbarkeit der Zuwegungen vom
Haldenfuß bis zum Haldentop wird auf die in den
"Allgemeinen Bedingungen und Vorbemerkungen für die
Leistungsverzeichnisse" angegebenene
Regelungen und Hinweise verwiesen.

*Hinweis*
Zusätzliche Technische Vertragsbedingungen -
Baustelleneinrichtung

1. Grundlagen

Für die Leistungen dieses Gewerks gelten die VOB Teil
C, insbesondere die ATV DIN 18299 -  Allgemeine
Regelungen für Bauarbeiten jeder Art, sowie die
allgemein anerkannten Regeln der  Technik. Ergänzend zu
den in der VOB Teil C aufgeführten Normen und
Regelwerken gelten für die Kalkulation, Ausführung und
Abrechnung der Leistungen die Regelwerke der
nachstehend genannten Institutionen in der jeweils zum
Zeitpunkt der Ausführung gültigen Fassung:

DGUV  Deutsche Gesetzliche Unfallversicherung e. V.
DIN  Deutsches Institut für Normung e. V.

Darüber hinaus sind alle einschlägigen gesetzlichen,
behördlichen, berufsgenossenschaftlichen sowie
arbeitsschutz- und umweltrechtlichen Vorschriften
einzuhalten.

Die Baustelleneinrichtung ist so zu planen,
herzustellen, vorzuhalten und zurückzubauen, dass ein
sicherer,
ordnungsgemäßer und störungsfreier Bauablauf
gewährleistet ist.

2. Vorbereitung und Planung

Vor Errichtung seiner Baustelleneinrichtung hat der AN
die örtliche Bauüberwachung rechtzeitig zu
informieren. Der AN ist verpflichtet, sich
eigenverantwortlich und vor Ausführungsbeginn mit der
örtlichen
Bauüberwachung und dem AN Tiefbau- und
Pflasterarbeiten über seinerseits vorgesehenen
Baustelleneinrichtung abzustimmen.

Werden im Zuge der Baustelleneinrichtung
Versorgungsanschlüsse unterbrochen oder getrennt, sind
diese
fachgerecht zu sichern. Die Lage der Trennstellen ist
nachweislich zu dokumentieren und im amtlichen
Lageplan zu vermerken.

3. Ausführung und Konstruktion

3.1 Allgemeine Grundlagen zur Kalkulation

Der AN hat den AG unverzüglich zu informieren, sofern
Rechte Dritter, insbesondere von Nachbarn, durch
die Baustelleneinrichtung kurzfristig oder
vorübergehend im Verlauf der Baumaßnahme beeinträchtigt
werden oder werden können.

Die Informationspflicht besteht auch dann, wenn

Beeinträchtigungen lediglich vermutet werden,
vorhandene Bauwerke oder Bauteile beschädigt wurden
oder werden könnten oder
Zweifel über das Bestehen oder den Umfang von Rechten
Dritter bestehen.

Der AN trifft alle erforderlichen Maßnahmen zum Schutz
vor Winterschäden. Hierzu gehören insbesondere
die ggf. erforderliche Baustellenkontrolle sowie
unabhängig von der jeweiligen Rechtsträgerschaft  der
Schutz vorhandener Messeinrichtungen.

Sämtliche statischen, konstruktiven und
gründungstechnischen Nachweise und Berechnungen für das
Aufstellen von AN-eigenen Kränen, Aufzügen, Silos
sowie sonstigen baulichen Anlagen sind Leistungen des
AN und in dessen Kalkulation einzubeziehen.

Eine Baustelleneinrichtung auf Grasnarbe oder
Humusflächen ist nicht zulässig. Der AN gewährleistet,
dass
die Verlegung der für die Baumaßnahme erforderlichen
Ver- und Entsorgungsleitungen mindestens 10
Arbeitstage im Voraus, koordiniert und ohne
Behinderung Dritter erfolgen kann.

Die Planung der Baustelleneinrichtung, insbesondere
hinsichtlich Art, Zusammensetzung und Anzahl der
Container, ist dem AG nach Abstimmung mit allen
Beteiligten, Betroffenen und zuständigen Stellen
einschließlich der erforderlichen Genehmigungen
mindestens 10 Arbeitstage vor Ausführung zur Freigabe
vorzulegen.

Die Baustelleneinrichtung ist vom Baubeginn bis zur
mängelfreien Schlussabnahme der Leistungen des AN
im erforderlichen Umfang vorzuhalten, zu betreiben und
zu unterhalten. Ein teilweiser oder vollständiger
Abbau der Baustelleneinrichtung ist dem AG mindestens
10 Arbeitstage im Voraus anzuzeigen.

Nicht mehr benötigte Teile der Baustelleneinrichtung
sind nach Aufforderung des AG unverzüglich zu
entfernen.

Nach Abbau der Baustelleneinrichtung ist der
ursprüngliche Zustand der genutzten Flächen und
baulichen
Anlagen fachgerecht wiederherzustellen. Der
vollständige Rückbau der Baustelleneinrichtung hat
unverzüglich, spätestens jedoch innerhalb von 10
Arbeitstagen nach Aufforderung durch den AG zu
erfolgen.

Vor Beginn der Arbeiten hat der AN sämtliche
vorhandene Absteckungen, Festpunkte, Grenzsteine und
Höhenmarkierungen zu erfassen, zu dokumentieren und
während der Bauausführung gegen Beschädigung,
Veränderung oder Verlust zu sichern. Alle hierfür
erforderlichen Schutz-, Kennzeichnungs- und
Sicherungsmaßnahmen sind vom AN vorzusehen und in die
Kalkulation einzubeziehen.

3.2 Ausführung

3.2.1 Ver- und Entsorgung

Im Bereich des Horizontobservatoriums ist ein
Stromanschluss vorhanden. Die Nutzung ist möglich. Zur
Nutzung ist fachgerecht durch den AN ein
Baustromverteiler an die vorhandene Stromversorgung
anzuschließen.

3.2.2 Räumlichkeiten und Arbeitsmittel für den AG

Werden nicht benötigt.

3.2.3 Brandschutz

Durch die Leistungen des AN erforderliche
provisorische Brandschutzmaßnahmen während der
Bauausführung sind vom AN eigenverantwortlich zu
planen, in den Bauablauf zu integrieren und in der
Kostenkalkulation zu berücksichtigen. Dies gilt auch
für Maßnahmen an bestehenden oder in Betrieb
befindlichen Bauteilen des AG.

Dies betrifft insbesondere, jedoch nicht abschließend:

die Sicherstellung und Aufrechterhaltung von Flucht-
und Rettungswegen,
die Bereitstellung und Vorhaltung geeigneter
Löschmittel,
provisorische Abschottungen, Abdeckungen und
Abtrennungen,
erforderliche Kennzeichnungen und Beschilderungen,
brandschutztechnische Maßnahmen bei Heißarbeiten sowie
organisatorische Maßnahmen zur Vermeidung von Brand-
und Rauchentwicklung.

Der AN hat sicherzustellen, dass die
brandschutzrechtlichen Anforderungen während der
gesamten Bauzeit
eingehalten werden. Etwaige Auflagen der zuständigen
Behörden, der Feuerwehr oder sonstiger Träger
öffentlicher Belange sind zu berücksichtigen und
umzusetzen.

Sofern durch die Bauausführung des AN bestehende
brandschutztechnische Einrichtungen oder Funktionen
beeinträchtigt oder außer Kraft gesetzt werden, hat
der AN gleichwertige Ersatzmaßnahmen auf eigene
Kosten bereitzustellen und aufrechtzuerhalten.

3.2.4 Benachbarte Grundstücke/ angrenzende Bereiche

Betriebsabläufe auf benachbarten Grundstücken bzw.
auch nicht innerhalb des Baustellenbereichs
befindliche Bereiche der Halde dürfen durch den
Baustellenbetrieb nur in dem unvermeidbaren Umfang
beeinträchtigt werden. Der AN hat seine Leistungen so
zu planen und auszuführen, dass Beeinträchtigungen
Dritter möglichst vermieden werden. Die im Besitz des
AG befindlichen Grundstücke sind in Anlage 13
dargestellt.

Für durch seine Leistungen verursachte
Beeinträchtigungen übernimmt der AN die Verantwortung
und stellt
den AG von berechtigten Ansprüchen der
Grundstücksnachbarn und sonstiger Dritter frei, soweit
diese auf
Handlungen oder Unterlassungen des AN zurückzuführen
sind.

Erforderliche Zustimmungen, Vereinbarungen oder
Genehmigungen von Nachbarn oder sonstigen
Berechtigten, insbesondere für Kranüberschwenkungen,
Gerüststellungen, temporäre Nutzungen oder
Überbauungen, sind vom AN eigenverantwortlich, auf
eigenes Risiko und auf eigene Kosten einzuholen,
sofern diese durch seine Leistungen veranlasst sind.

3.2.5 AN-seitige Bauzäune

Durch den AG bzw. den AN Tiefbau- und Pflasterarbeiten
wird die Baustelle und der Bereich der
Baustelleneinrichtung bauseits eingezäunt.

Sofern der AN weitere, über den bauseits
eingefriedeten Baustellenbereich hinaus gehende
Flächen in
Anspruch nehmen sollte, hat der AN einen ca. 2,00 m
hohen Bauzaun als Metallgitterzaun zum vorhandenen
Zaun herzustellen, vorzuhalten, zu unterhalten und
nach Abschluss der Arbeiten zurückzubauen.

Der Bauzaun ist statisch so auszulegen, dass eine
dauerhafter und standsicherer Aufstellung gewährleistet
ist. Es wird ausdrücklich darauf hingewiesen, dass
sich die Baustelle auf einem exponierten Haldenplateau
mit erhöhter Windbeanspruchung befindet. Diese
Randbedingungen sind bei Planung, Dimensionierung und
Befestigung zu berücksichtigen.

Der AN ist für den Unterhalt seines Bauzauns über die
gesamte Dauer der Bauzeit verantwortlich. Dies
umfasst nicht nur die funktionale Standsicherheit,
sondern auch den repräsentativen Zustand der
Zaunanlage. Hierzu gehört insbesondere die
unverzügliche Entfernung von Graffiti und sonstigen
Verunreinigungen.

3.2.6 Werbung

Jegliche Werbung, am Bauvorhaben selbst oder an der
Baustelleneinrichtung des AN, bedarf der
ausdrücklichen vorherigen Zustimmung des AG.

Der AN wird Werbung für sein Unternehmen nur in
angemessenem Umfang und in repräsentativer Art am
Bauvorhaben und an der Baustelleneinrichtung anbringen.

3.2.7 Baustelleneinrichtungsplan

Der AN plant die Baustelleneinrichtung unter
Abstimmung mit der örtlichen Bauüberwachung des AG und
der
Planung des AN Tiefbau- und Pflasterarbeiten
eigenverantwortlich und legt der örtlichen
Bauüberwachung
innerhalb von 10 Arbeitstagen nach erfolgter
Abstimmung, einen Baustelleneinrichtungsplan zur
Prüfung und
Freigabe vor. Dabei sind etwaige Vorgaben des AG zu
berücksichtigen.

Der Baustelleneinrichtungsplan hat insbesondere die
Kennzeichnung und Darstellung folgender
Einrichtungen zu enthalten:

ggf. notwendige zusätzliche Einzäunungen und
Absperrungen,
Containerstandorte und Stellplätze,
Verkehrs-, Lager- und Arbeitsflächen sowie
sonstige für die Baustelleneinrichtung erforderliche
Anlagen und Einrichtungen.

Sofern erforderlich, ist der
Baustelleneinrichtungsplan bauablauf- bzw.
phasenbezogen zu erstellen. Der
jeweils gültige Plan ist nach Abstimmung des AN mit
den zuständigen Behörden und Versorgungsträgern
dem AG mindestens 10 Arbeitstage vor Umsetzung zur
Prüfung und Freigabe vorzulegen.

3.2.8 Behandlung der Bauabfallmaterialien

Die Entsorgung der Bauabfallmaterialien ist unter
Einhaltung der Bestimmungen des
Kreislaufwirtschaftsgesetzes (KrWG) des Bundes in der
jeweils gültigen Fassung durchzuführen.

Sämtliche Bauabfallmaterialien sind sortenrein nach
Abfallschlüsselnummer (AVV) zu trennen und in
getrennten, verschließbaren Containern zu sammeln. Von
der Pflicht zur artenspezifischen Trennung darf nur
abgewichen werden, sofern der AG dies ausdrücklich
genehmigt und keine behördlichen Auflagen
entgegenstehen. Gefüllte Container sind vom AN ohne
gesonderte Aufforderung unverzüglich abfahren zu
lassen.

Vor dem Abtransport von Abbruch- oder
Bauabfallmaterialien ist die abzurechnende Menge durch
Unterschrift des AG auf dem jeweiligen Übernahme- bzw.
Begleitschein vom AN bestätigen zu lassen.

Werden kontaminierte Abbruchmaterialien oder
kontaminierte Stoffe angetroffen, sind diese durch den
AN
unter gutachterlicher Begleitung ordnungsgemäß zu
entsorgen. Hierzu zählen insbesondere sämtliche
schadstoffbelasteten Baustoffe, wie Dämm-, Dicht- und
Isolierstoffe sowie Brandschutzverkleidungen,
einschließlich Materialien aus Asbest oder
asbesthaltigen Stoffen.

Die Entsorgung gefährlicher Abfälle hat auf Grundlage
genehmigter Entsorgungsnachweise bzw.
Sammelentsorgungsnachweise im elektronischen
Abfallnachweisverfahren (eANV) gemäß
Nachweisverordnung (NachwV) durch zugelassene
Entsorgungsfachbetriebe und Spediteure zu erfolgen.
Der AN hat dem AG die ordnungsgemäße Entsorgung durch
Mitteilung seiner im ZKS-Abfall registrierten
behördlichen Nummer und Rolle nachzuweisen.

Nicht gefährliche Abbruchmaterialien sind entsprechend
den jeweils geltenden landesrechtlichen
Bestimmungen einer zugelassenen Verwertungs- oder
Entsorgungsanlage zuzuführen. Ein
ordnungsgemäßer Entsorgungsnachweis bildet die
Grundlage für die Abrechnung. Die Entsorgung dieser
Materialien wird auf Grundlage des nachgewiesenen
Entsorgungsumfangs gesondert vergütet, sofern dies in
den Leistungspositionen vorgesehen ist.

4. Abrechnung/ Rechnungslegung

Soweit die Baustelleneinrichtung als Bestandteil des
Leistungsverzeichnisses beschrieben und beauftragt ist
und über den Zeitraum der Leistungserbringung der
Bauleistungen des AN hinaus vorgehalten werden soll,
steht dem AN mit Fertigstellung seiner Bauleistungen
das Recht auf Teilabnahme sowie auf
Teilschlussrechnungslegung zu. Dies gilt auch dann,
wenn der Leistungsbestandteil der
Baustelleneinrichtung zu diesem Zeitpunkt noch nicht
vollständig zurückgebaut ist.

Sofern die Baustelleneinrichtung nicht in gesonderten
Leistungspositionen nach Aufbau, Vorhaltung, Betrieb
und Rückbau differenziert beschrieben ist, ist der AN
berechtigt, nach vollständigem Aufbau der
Baustelleneinrichtung einen Abrechnungsanteil von bis
zu 50 % der vereinbarten Gesamtvergütung der
Baustelleneinrichtung in Rechnung zu stellen.

Die Restvergütung wird für die Leistungen der
Vorhaltung, des Betriebs und des Rückbaus der
Baustelleneinrichtung entsprechend dem
Leistungsfortschritt und spätestens mit deren
vollständiger
Erbringung abgerechnet.

*Hinweis*
Zusätzliche Technische Vertragsbedingungen -
Gerüstarbeiten
1. Grundlagen
Für die Leistungen dieses Gewerks gelten die VOB Teil
C, insbesondere die ATV DIN 18451 Gerüstarbeiten,
sowie die allgemein anerkannten Regeln der Technik.
Ergänzend gelten die einschlägigen Regelwerke der
nachstehend genannten Institutionen in der jeweils zum
Zeitpunkt der Ausführung gültigen Fassung als
Grundlage für Kalkulation und Ausführung der
Leistungen:
DGUV: Deutsche Gesetzliche Unfallversicherung e. V.,
DIN: Deutsches Institut für Normung e. V.,
TRBS: Technische Regeln für Betriebssicherheit.

2. Vorbereitung und Planung
Der AN ist für die eigenverantwortliche Planung und
Organisation seines baustelleninternen Arbeitsablaufes
im Rahmen der vertraglich geschuldeten Leistungen
verantwortlich.
Alle im Zuge der ordnungsgemäßen Ausführung der
ausgeschriebenen Gerüstarbeiten erforderlichen,
bauablaufbedingten Aufwendungen, wie z. B. der Einsatz
von Hebezeugen, innerbetriebliche Transportmittel,
temporäre Bauzwischenzustände, Provisorien,
Unterstützungen, Hilfskonstruktionen, Lehren o. Ä.,
gelten
soweit sie zur Erbringung der im Leistungsverzeichnis
beschriebenen Leistungen erforderlich und
vorhersehbar sind  als mit der Leistung abgegolten und
werden nicht gesondert vergütet.
Leistungen, die über den beschriebenen Leistungsumfang
hinausgehen oder aufgrund von Änderungen des
Bauablaufes, zusätzlicher Anforderungen oder nicht
vorhersehbarer Umstände erforderlich werden, sind
hiervon ausgenommen und gesondert zu vergüten.

*Hinweis*
Zusätzliche Technische Vertragsbedingungen -
Abbruch-/Rückbauarbeiten
1. Grundlagen
Für die Leistungen dieses Gewerks gelten die VOB Teil
C, insbesondere die ATV DIN 18459 Abbruch- und
Rückbauarbeiten, sowie die allgemein anerkannten
Regeln der Technik. Ergänzend gelten die einschlägigen
Regelwerke der nachstehend genannten Institutionen in
der jeweils zum Zeitpunkt der Ausführung gültigen
Fassung als Grundlage für Kalkulation und Ausführung
der Leistungen:
BDE: Bundesverband der Deutschen Entsorgungs-, Wasser-
und Rohstoffwirtschaft e. V.,
Bundesgütegemeinschaft Recycling-Baustoffe e. V.,
DA: Deutscher Abbruchverband e. V.,
DGUV: Deutsche Gesetzliche Unfallversicherung e. V.,
DIN: Deutsches Institut für Normung e. V.,
VDI: Verein Deutscher Ingenieure e. V.,
VdS Schadenverhütung GmbH,
Verband für Abbruch und Entsorgung e. V.

2. Ausführung
2.1 Allgemeine Angaben
Sofern in den einzelnen Leistungspositionen die
Vorgänge Abbrechen, Demontieren, Entfernen,
innerbetrieblicher Transport, Aufladen und Abfuhr
nicht gesondert beschrieben sind, gelten diese
Leistungen
unter Zugrundelegung der allgemein anerkannten Regeln
der Technik, der einschlägigen gesetzlichen und
behördlichen Bestimmungen sowie der
Ausführungsbestimmungen der ATV der VOB Teil C  als
mit der
jeweiligen Leistungsposition abgegolten, soweit sie
zur ordnungsgemäßen Ausführung der beschriebenen
Leistung erforderlich und vorhersehbar sind.
Vor Arbeitsunterbrechungen hat der AN sicherzustellen,
dass keine Gefährdung Dritter durch
Zwischenzustände des Rückbaus entsteht. Dies umfasst
insbesondere das Sichern oder Entfernen von
hängenden Bauteilen, instabilen oder geneigten
Konstruktionsteilen.
Erforderliche Schutzmaßnahmen für bestehende
Fundamente, Plattformen, Nachbargrundstücke, Umwelt
sowie den öffentlichen und nichtöffentlichen Verkehr
sind vom AN in Abhängigkeit von der von ihm gewählten
Abbruch- bzw. Rückbautechnologie zu berücksichtigen
und in die Kalkulation einzubeziehen, soweit diese
Maßnahmen aus den örtlichen Gegebenheiten und den
Ausschreibungsunterlagen erkennbar sind.
Treten trotz fachgerechter und sorgfältiger Ausführung
der Abbruch- und Rückbauarbeiten Risse, Setzungen
oder vergleichbare Beeinträchtigungen im Umfeld der
Abbruchmaßnahme auf, ist der AG unverzüglich zu
informieren. Das weitere Vorgehen ist vor Fortführung
der Arbeiten mit dem AG abzustimmen.
2.2 Abbruch im Bestand
Beim Abbruch im Bestand hat der AN die Standsicherheit
der verbleibenden Bauteile im Rahmen der
vertraglich geschuldeten Leistungen in allen Bau- und
Zwischenzuständen sicherzustellen. Sofern es zur
ordnungsgemäßen und sicheren Ausführung der Abbruch-
und Rückbauarbeiten erforderlich ist, hat der AN
die statischen Nachweise für Bauzwischenzustände,
temporäre Abfangungen, Abstützungen oder sonstige
Sicherungskonstruktionen zu erstellen und dem AG vor
Beginn der jeweiligen Arbeiten in prüffähiger Form
vorzulegen.
Das manuelle Laden von Abbruchmaterial gehört, soweit
technisch erforderlich und unter Berücksichtigung
der örtlichen Gegebenheiten, zum Leistungsumfang des
AN und gilt als mit der jeweiligen Leistungsposition
abgegolten.
2.3 Behandlung des Abbruchgutes
Das beim Abbruch anfallende Material ist durch den AN
nach Abfallschlüsselnummern gemäß
Abfallverzeichnis-Verordnung (AVV) getrennt zu
erfassen und  soweit technisch möglich und
wirtschaftlich
zumutbar  sortenrein in geeigneten, verschließbaren
Containern zu sammeln. Von der artenspezifischen
Trennung der Bauabfälle darf nur mit vorheriger
schriftlicher Zustimmung des AG abgewichen werden.
Gefüllte Container sind nach Erreichen der zulässigen
Füllmenge zeitnah und ohne gesonderte Aufforderung
von der Baustelle abfahren zu lassen, sodass ein
ordnungsgemäßer Bauablauf sowie die Sicherheit auf der
Baustelle gewährleistet bleiben.
Vor Abtransport des Abbruchmaterials hat der AN die
zur Abrechnung vorgesehene Menge durch
Unterschrift des AG auf dem Übernahme- bzw.
Begleitschein bestätigen zu lassen. Mindestens sind
durch
den AN Anzahl, Größe und Art des Inhalts der
abzufahrenden Container nachvollziehbar zu
dokumentieren.
Die Entsorgung gefährlicher Abfälle erfolgt auf
Grundlage gültiger Entsorgungsnachweise bzw.
Sammelentsorgungsnachweise im elektronischen
Abfallnachweisverfahren (eANV) gemäß
Nachweisverordnung (NachwV) durch zugelassene
Beförderer und Entsorgungsanlagen. Dem AG sind die
Entsorgungsnachweise sowie die bei der ZKS-Abfall
registrierte Nummer und Rolle des AN bzw. der
beteiligten Entsorgungsunternehmen vorzulegen.
Nicht gefährliche Abbruchmaterialien sind unter
Beachtung der jeweils geltenden landesrechtlichen
Bestimmungen einer zugelassenen Verwertungs- oder
Entsorgungsanlage zuzuführen. Die entsprechenden
Wiege-, Übernahme- oder Entsorgungsnachweise bilden
die Grundlage für die Abrechnung der
Entsorgungsleistungen.
2.4 Gefahrstoffsanierung
2.4.1 Allgemeines
Gefahrstoffhaltige Bauteile, Baustoffe oder Abfälle
sind nur dann Gegenstand der vertraglichen Leistungen,
sofern sie im Leistungsverzeichnis ausdrücklich
benannt oder im Rahmen der Ausführung eindeutig
festgestellt und durch den AG zur Bearbeitung
freigegeben werden.
Sofern Gefahrstoffe im Sinne der Gefahrstoffverordnung
(GefStoffV) betroffen sind, hat der AN sämtliche
einschlägigen gesetzlichen Vorschriften, insbesondere
die Technischen Regeln für Gefahrstoffe (TRGS)
sowie die einschlägigen Vorschriften der DGUV,
einzuhalten.
Die Arbeiten dürfen ausschließlich durch fachlich
geeignete und entsprechend qualifizierte Unternehmen
durchgeführt werden.
2.4.2 Anzeigepflicht
Der AN ist verpflichtet, erforderliche behördliche
Anzeigen gemäß Gefahrstoffverordnung (GefStoffV),
insbesondere bei anzeigepflichtigen Tätigkeiten,
mindestens 10 Arbeitstage vor Beginn der Arbeiten bei
den
zuständigen Behörden einzureichen sowie alle
notwendigen Genehmigungen und Nachweise rechtzeitig
einzuholen.
Die entsprechenden Anzeigen, Genehmigungen,
Entsorgungsnachweise sowie ggf. erforderliche
Beförderungserlaubnisse sind dem AG spätestens bei
Beginn der Ausführung in Kopie vorzulegen.
Die ordnungsgemäße Entsorgung gefährlicher Abfälle ist
durch geeignete Entsorgungs- und Begleitscheine
nachzuweisen.

### Titel 01 Rückbaukonzeption - Rückbaustatik - Bauü

*Hinweis*
Die nachfolgend beschriebenen Leistungen umfassen die
Erstellung eines umfassenden Rückbaukonzeptes
einschließlich

Bestandsaufnahme auf Grundlage der vorliegenden
Bestandsunterlagen und durchgeführten Materialuntersuchungen sowie eigenverantwortlich durchzuführender
Bestandsaufnahmen
Entwicklung und Darstellung eines Rückbaukonzeptes
Erstellung von Bauzustandsmodellen für alle relevanten
Rückbaustufen
Erstellung prüffähiger statischer Nachweise für alle
Rückbaustufen
Entwicklung und Bemessung temporärer Abstützungen und
Aussteifungen
Entwicklung einer Konzeption zum fachgerechten und
zerstörungsfreien Rückbau der vorhandenen Fußplatten
aus den Fundamenten sowie zum Schutz der zur weiteren
Verwendung vorgesehenen Ankerstangen
Erstellung notwendiger Ausführungs- und
Detailzeichnungen
Entwicklung und Umsetzung eines Mess- und
Überwachungskonzeptes sowie Angabe notwendiger
Verantwortlichkeiten
Entwicklung eines Entsorgungskonzepts
Erstellung einer Gefährdungsbeurteilung
Koordination der Ergebnisse (statische Nachweise,
Ausführungs- und Detailzeichungen, etc.) mit dem
auftraggeberseitig seperat zu bestellenden
Prüfingenieur
Statische Baubegleitung während der Rückbauphase durch
einen qualifizierten Tragwerksplaner
Erstellung einer vollständigen Dokumentation des
Rückbaus.

**01.1 Voruntersuchung und Bestandsaufnahme**
Durchführung einer bauwerksbezogenen Voruntersuchung
und
Bestandsaufnahme zur Gewinnung der erforderlichen
Daten zur
Erstellung der abbruchstatischen Nachweise sowie einer
vollumfänglichen Rückbaukonzepttion erforderlich sind.

Die Leistung umfasst inbesondere:

Durchsicht, Analyse und Berücksichtigung der
vorliegenden
Bestandsunterlagen, der Bestandsstatik sowie der
bereits im
Vorfeld auftraggeberseitig durchgeführten
Untersuchungen.
Auswertung der auftraggeberseitig bereitgestellten
Bestandspläne und 3D Punktwolke und Übernahme dieser in
die weitere Planung sowie eigenverantwortliche
Vervollständigung fehlender Angaben durch örtliche
Aufnahme
Visuelle Zustandsaufnahme und fotografische
Dokumentation des Bestandes, auch der verbleibenden
Bauteile wie Fundamente, Pflasterflächen, Einfassungen
etc., hierbei systematische Begehung aller zugänglichen
Bereiche
Erfassung und Kartierung von zu schützenden nicht
zurückzubauenden Einbauten, Leitungen und Flächen
(Pflasterflächen, Einfassungen erc.)
Identifikation von akuten Gefährdungen für
einzusetzendes
Personal- und örtliches Umfeld.

Die Ergebnisse sind in  einem Bestandsbericht
einschließlich
Bestandsplänen sowie einer Fotodokumentation
zusammenzufassen. Alle Messungen und Probeentnahmen sind von
qualifizierten Personal und nach anerkannten
Prüfverfahren
durchzuführen. Bei Abweichungen oder unvorhergesehenen
Befunden ist der Auftraggeber unverzüglich schriftlich
zu
informieren.

Die gelieferten Bestandsdaten und Befunde bilden die
Grundlage für die nachfolgende abbruchstatische
Modellierung
und Nachweisführung.
Menge: 1,000 psch

**01.2 Rückbaukonzeption und Rückbaustatik**
Durchführung aller Ingenieurleistungen zur
modellbasierten
Nachweisführung, zur Ausführungsplanung temporärer
Sicherungsmaßnahmen und zur Etablierung eines
verbindlichen
Überwachungsrahmens. Ziel ist die Bereitstellung
vollständiger,
nachvollziehbarer und prüffähiger Unterlagen für jede
Rückbaustufe, insbesondere auch für den Rückbau der
vorhandenen Fußplatten.

Bauzustandsmodell
Übernahme und Plausibilisierung der Bestandsdaten;
Kennzeichnung unsicherer Daten.
Definition aller Rückbaustufen und Reihenfolge der
Maßnahmen.
Aufbau prüffähiger Rechenmodelle unter Berücksichtigung
vorhandener Tragglieder, Risse und Schädigungen
Festlegung Lastannahmen einschließlich Eigengewicht,
Nutzlasten, Baumaschineneinwirkungen, temporärer
Lasten,
Wind, Schnee und Erschütterungen; Modellierung von
Lastumlagerungen.
Durchführung linearer und ggf. nichtlinearer Analysen;
Sensitivitätsanalysen kritischer Annahmen.
Ableitung notwendiger temporärer Sicherungsmaßnahmen.

Statische Nachweise für Rückbaustufen
Prüffähige Nachweise der globalen Stabilität und
lokalen
Tragfähigkeit (Biegung, Schub, Durchstanz), Kipp- und
Gleitsicherheit sowie prüffähige Nachweise gegen lokale
Versagensmechanismen.
Dokumentation aller Lastkombinationen, Schnittgrößen,
Verformungen und zulässigen Grenzwerte.
Festlegung von Warn- und Stopkriterien je Rückbaustufe;
Erstellung prüffähiger Nachweisblätter und
Rechenprotokolle.

Temporäre Abstützungen und Aussteifungen Planung und
Bemessung
Konzeption und Bemessung von Abstützungen,
Abfangungen, Aussteifungen, Verankerungen und
Lastumlenkungen.
Nachweisführung für Träger, Stützen und
Verbindungsmittel;
Berücksichtigung von Montagezuständen und zulässigen
Setzungen.
Vorgaben zu Lagerungsbedingungen, Auflagerflächen,
Montagefolge, Materialanforderungen und
Korrosionsschutz.

Konstruktive Detailzeichnungen Ausführungsunterlagen
Erstellung ausführungsreifer Übersichtspläne,
Einbauschnitte, Anschlussdetails, Fundamentierungs- und
Verankerungspläne sowie Fertigungszeichnungen.
Maßstäbliche Darstellung mit Achsen, Höhen,
Materialangaben, Schweiß- und Schraubverbindungen,
Toleranzen und Montagehinweisen.
Vollständige Material- und Stücklisten; Übergabe in
vereinbarten Dateiformaten.

Rückbaukonzeption Fußplatten
Erstellung eines Rückbaukonzeptes für die Demontage der
vorhandenen Fußplatten aus den Bestandsfundamenten mit
dem Ziel des zerstörungsfreien Erhalts der Ankerstangen
und Fundamentierungen an den vier Bestandsfundamenten
für die spätere Weiternutzung im Zuge der Neuerrichtung
des Erstazbauwerks.

Mess- und Überwachungskonzept Überwachung und Stopkriterien
Entwicklung eines Messplans mit Messpunkten,
Messverfahren, Intervallen und Kalibrieranforderungen.
Festlegung von Messgrößen wie Setzungen, Neigungen,
Rissbreiten, Verformungen und Erschütterungen.
Definition von Warn- und Eingriffsgrenzen sowie
verbindlichen Stopkriterien mit Eskalationswegen und
Sofortmaßnahmen.
Vorgaben zur baubegleitenden Auswertung durch den
Statiker, Protokollvorlagen und digitaler
Datenübergabe.
Menge: 1,000 psch

**01.3 Bauüberwachung und Baubegleitung**
Fachliche Bauüberwachung und Baubegleitung des gesamten
Rückbaus durch einen verantwortlichen Tragwerksplaner,
einschließlich fortlaufender Auswertung anfallender
Messdaten,
stufenweise Erteilung von Freigaben und Sicherstellung
des
planmäßigen Rückbaus.

Ortsbegehungen nach definierten Meilensteinen und bei
kritischen Rückbaustufen.
Örtliche Begleitung des Rückbaus der Fúßplatten zur
Sicherstellung der geplanten Weiterverwendung der
Bestandsfundamente einschließlich der Ankerstangen für
das Ersatzbauwerk
Sichtprüfung und Bewertung der ausgeführten
Sicherungsmaßnahmen; schriftliche Freigabe jeder
Rückbaustufe nach Prüfung der Messwerte und
Sichtkontrolle.
Laufende Auswertung der Messreihen (Setzungen,
Neigungen, Rissbreiten, Erschütterungen); Erstellung
von
Zwischenberichten.
Abstimmung mit der auftraggeberseitig eingesetzten
Bauüberwachung, den weiteren ausführenden Gewerken
und ggf. hinzuzuziehenden Behörden; Protokollierung von
Abweichungen, Mängeln und Sofortmaßnahmen;
Eskalationswege bei Grenzwertüberschreitungen.
Führung von Bautagebüchern, Messprotokollen und
Prüfberichten; Nachweisführung zu durchgeführten
Prüfungen und Kontrollen.
Menge: 1,000 psch

### Titel 02 Baustelleneinrichtung

**02.1 Baustelleneinrichtung**
Der AN hat alle zur vertragsgemäßen Ausführung der
Leistungen seines Gewerks erforderlichen Geräte,
Maschinen,
Werkzeuge, Lagercontainer, Mannschaftsbuden und
sonstigen
Betriebsmittel auf die Baustelle zu liefern,
aufzustellen,
betriebsfähig zu halten, während der gesamten Bauzeit
vorzuhalten und nach Abschluss der Arbeiten wieder zu
entfernen. Dies umfasst insbesondere Transport,
Montage,
Betrieb, Unterhaltung, Wartung sowie den vollständigen
Abbau.

Baustellenlogistik und Flächen für das eigene Gewerk
Sofern die durch den AG ausgewiesenen Lager- oder
Arbeitsflächen für die ordnungsgemäße Ausführung der
Leistungen des AN nicht ausreichen, hat der AN
erforderliche
zusätzliche Flächen einschließlich ausreichender
Einfriedung
und ggf. notwendiger Erdarbeiten auf eigene Kosten
herzustellen, zu unterhalten und nach Abschluss der
Arbeiten
wieder zurückzubauen. Zufahrten, innerbetriebliche
Transportwege, Wege zur Halde sowie Rangierflächen,
die für
das eigene Gewerk erforderlich sind, sind vom AN
während der
Bauzeit betriebsfähig zu halten.

Sicherungseinrichtungen
Der AN hat alle für sein Gewerk erforderlichen
Sicherungsmaßnahmen vorzusehen, insbesondere:

lastverteilende Unterlagen für Hebezeuge und Gerüste,
Absperrungen, Beschilderungen und Beleuchtung,
Sicherung der Baustelle gegen unbefugtes Betreten.

Nach Rückbau der Einrichtungen sind die betroffenen
Flächen
ordnungsgemäß wiederherzustellen.

Rückbau und Wiederherstellung
Nach Abschluss der Arbeiten hat der AN sämtliche
Baustelleneinrichtungen vollständig zurückzubauen,
einschließlich Abtransport und ordnungsgemäßer
Entsorgung.
Provisorisch hergestellte Flächen, Wege oder
Einrichtungen
sind zu entfernen und der ursprüngliche Zustand ist
fachgerecht
wiederherzustellen.

Abrechnung
Abrechnung als Pauschale für die gesamte Dauer der
örtlichen
Rückbauarbeiten
Menge: 1,000 psch

**02.2 Baustromversorgung**
Auf dem Haldentop ist im Bereich des
Horizontobservatoriums
eine Stromversorgung vorhanden, diese kann durch den
Auftragnehmer genutzt werden.

Für die Nutzung ist durch den Auftragnehmer ein, für
seine
Bedürfnisse ausreichender Baustromverteiler zu
installieren, zu
unterhalten und nach Abschluss der Maßnahme wieder
abzubauen.

Die Baustromversorgung und der -verteiler muß gemäß den
den derzeit geltenden Vorschriften ( z. B. DIN VDE
0100-704,
DIN EN 60439-4A1/DIN VDE 0660) und den
berufsgenossenschaftlichen Richtlinien hergestellt und
betrieben werden.

Einschließlich arbeitstäglicher Prüfung der
Baustromversorgung gemäß BGI 608, hierbei sind
Schutzmaßnahmen mit Fehlerstrom-Schutzeinrichtungen
(RCD)
für nichtstationäre Anlagen arbeitstäglich durch
Betätigen der
Prüftaste auf Wirksamkeit prüfen. Die Prüfung ist für
jeden
Fehlerstromschutzschalter im Verteiler durchzuführen.
Zusätzlich sind bei dieser Gelegenheit die Verteiler
sowie die
Baustromverkabelung auf äusserlich sichtbare Fehler zu
prüfen.

Abrechnung
Abrechnung als Pauschale für die gesamte Dauer der
örtlichen
Rückbauarbeiten
Menge: 1,000 psch

**02.3 Schutzabdeckung mit Stahlplatten/ Baggermatten**
Behelfsmäßige, mit Baustellenfahrzeugen überfahrbare
Schutzabdeckungen zum Schutz vorhandener
Pflasterflächen
und Einbauten aus Fahrplatten herstellen, vorhalten,
unterhalten, nach Erfordernis, im zuge der
Rückbauarbeiten des
Bauwerks umbauen und nach Abschluss der Arbeiten wieder
beseitigen.

Lage
Pflasterflächen des Sternentheaters im Demontage der
Bogenkonstruktion sowie einzelne auf dem Haldentop
befindliche, z.B. zum Überfahren während der
Baumaßnahme
in Anspruch genommene Wege und Flächen.

Material
Stahlplatten und/ oder Baggermatten

Abmessungen
Verschieden, je nach Bedarf

Ausführung
Nach Erfordernis und vorheriger Abstimmung mit der
örtlichen
Bauüberwachung

Verkehrslast
bis 120 kN/m²

Vorhaltedauer
Für die gesamt Bauzeit

Kalkulationsgrundlage
Vorhaltung von ca. 200 m² Abdeckmaterial. inkl. Umbau
nach
Erfordernis

Abrechnung
Abrechnung als Pauschale für die gesamte Dauer der
örtlichen
Rückbauarbeiten
Menge: 1,000 psch

**02.4 Baustellen-Video-Überwachung**
Bereitstellung, Installation, Betrieb, Überwachung,
Wartung und
Abbau einer mobilen, DSGVO-konformen Baustellen-Video-
überwachung (z.B. Turm- oder Mastkamerasystem) zur
Sicherung der Baustellenfläche sowie der Materialien
und
Geräten.

Der Leistungsumfang umfast die Planung, Lieferung,
Montage,
Netz- und Stromversorgung, Datenanbindung, den
DSGVO-konformen Betrieb, die Alarmverarbeitung sowie
die
Dokumentation und den Abbau.

Abrechnung
Abrechnung als Pauschale für die gesamte Dauer der
örtlichen
Rückbauarbeiten
Menge: 1,000 psch

### Titel 03 Abbruch- und Rückbauarbeiten

**03.1 Demontage Gradmarkierungen Rohrbögen**
Fachgerechte, zerstörungsfreie Demontage der
Gradmarkierungen an den beiden Hauptbögen
einschließlich
der zugehörigen Befestigungskonstruktionen (Ausführung
und
Befestigung gemäß den Plänen D1, 7 und 244) sowie
einschließlich Abtransport und ordnungsgemäßer
örtlicher
Einlagerung in einer auftraggeberseitig
bereitgestellten Halle
oder einem Container. Der Fahrweg zwischen
Horizontoberservatorium und der zur Einlagerung
vorgesenen
Hallte/ Container beträgt je Fahrtstrecke ca. 6 km.

Die demontierten Bauteile verbleiben im Eigentum des
AG und
sind für den späteren Wiedereinbau zu sichern und zu
kennzeichnen. Für die Kennzeichnung ist ein
Nummerierungsystem zu entwicklen und die jeweilige
Nummer
sowohl an den demonierten Bauteilen als auch in einer
Übersichtszeichnung zu markieren und dem AG
bereitzustellen.

Kalkulationsgrundlage
Äquatorbogen insgesamt 32 Gradmarkierungen
Meridianbogen insgesamt 33 Gradmarkierungen
Menge: 1,000 psch

**03.2 Demontage Monitoringsystem**
Fachgerechte, zerstörungsfreie Demontage des
Monitoringsystems gemäß Anlage 7 am Meridianbogen einschließlich
Abtransport und ordnungsgemäßer, diebstahlgesicherter
Lagerung vor Ort. Das  Monitoringsystem verbleibt im
Besitz
des AG und ist für den späteren Wiedereinbau zu
sichern.
Schäden infolge unsachgemäßer Demontage sind vom AN auf
eigene Kosten zu beheben.

Fachgerechte, zerstörungsfreie Demontage des
Monitoringsystems auf dem Meridianbogen sowie
einschließlich
Abtransport und ordnungsgemäßer örtlicher Einlagerung
in
einer auftraggeberseitig bereitgestellten Halle oder
einem
Container. Der Fahrweg zwischen
Horizontoberservatorium und
der zur Einlagerung vorgesenen Hallte/ Container
beträgt je
Fahrtstrecke ca. 6 km.

Das demontierte Monitoringsystem verbleibt im Eigentum
des
AG und ist für den späteren Wiedereinbau zu sichern.
Menge: 1,000 psch

**03.3 Demontage Stahlkonstruktion Gitterrostflächen**
Fachgerechte Demontage der vorhandenen verzinkten
Stahlunterkonstruktionen einschließlich verzinkter
Gitterroste
auf den Bestandsfundamenten des Äquator- und Meridianbogens. Ausführung der Bestandskonstruktion gemäß
Anlage.

Die Demontage ist beschädigungsfrei auszuführen;
insbesondere sind Fundamente und Ankerpunkte zu schützen. Alle
erforderlichen Schutz- und Sicherungsmaßnahmen sind
Bestandteil der Leistung. Schäden infolge unsachgemäßer
Demontage sind vom AN auf eigene Kosten zu beheben.

Die demontierten Bauteile verbleiben im Eigentum des
AG und
sind abzutransportieren und ordnungsgemäß in einer
auftraggeberseitig bereitgestellten Halle oder einem
Container
zu lagern.  Der Fahrweg zwischen
Horizontoberservatorium und
der zur Einlagerung vorgesenen Hallte/ Container
beträgt je
Fahrtstrecke ca. 6 km.

Grundlagen der Ausführung
Ausführungsplan 3A, Büro ITW, Stand 02.03.2007
Ausführungsplan 6, Büro ITW, Stand 12.04.2007

Gesamtgewicht
ca. 2,8 t

Fläche
ca. 52 m²
Menge: 1,000 psch

**03.4 Demontage Peilmarken und Sternmasten**
Fachgerechte, zerstörungsfreie Demontage der
Peilmarken und
Sternmasten einschließlich der zugehörigen
Befestigungskonstruktionen im Bereich der gepflasterten Plattform
Die
demontierten Bauteile verbleiben im Eigentum des AG
und sind
abzutransportieren und ordnungsgemäß in einer
auftraggeberseitig bereitgestellten Halle oder einem
Container
zu lagern.  Der Fahrweg zwischen
Horizontoberservatorium und
der zur Einlagerung vorgesenen Hallte/ Container
beträgt je
Fahrtstrecke ca. 6 km.

Die Demontage ist beschädigungsfrei auszuführen;
insbesondere sind Fundamente und Ankerpunkte zu schützen. Alle
erforderlichen Schutz- und Sicherungsmaßnahmen sind
Bestandteil der Leistung. Schäden infolge unsachgemäßer
Demontage sind vom AN auf eigene Kosten zu beheben.

Grundlagen der Ausführung
Ausführungsplan 05.01, Büro PASD, Stand 05.07.2007
Ausführungsplan 05.02, Büro PASD, Stand 05.07.2007
Ausführungsplan 05.03D, Büro PASD, Stand 04.01.2008
Ausführungsplan 05.04, Büro PASD, Stand 05.07.2007
Ausführungsplan 05.07, Büro PASD, Stand 05.07.2007

Kalkulationsgrundlage
Peilmarken: insgesamt 12 Peilmarken
Sternmasten: insgesamt 3 Sternmasten
Menge: 1,000 psch

**03.5 Komplett Rückbau Stahlkonstruktion**
Fachgerechter Abbruch und Rückbau der
Stahlkonstruktion des
Meridian- und Äquatorbogens (Stahl S355J2H,
beschichtet)
sowie der Hilfsstützen unter dem Äquatorbogen
(feuerverzinkter
Stahl) gemäß dem unter Pos. 01.01.f erabeiteten
Rückbaukonszepts, der VOB/C, den allgemein anerkannten
Regeln der Technik sowie den geltenden Sicherheits-,
Umwelt-
und Abfallvorschriften.

Die Arbeiten umfassen den vollständigen Rückbau der
Stahlkonstruktion einschließlich der hierfür
erforderlichen und
gemäß Rückbaukonzept vorgesehenen Hebezeuge, Krane,
Hilfsstützen, Anschlagmittel, Gerüste, Schutzgerüste,
Arbeitsbühnen usw. sowie aller temporären
Sicherungsmaßnahmen im Rahmen des vertraglich
geschuldeten Leistungsumfangs.

Die Fundamentanschlusse/ Ankerstangen sind bei den
Rückbauarbeiten besonders zu schonen, da sie für die
Ersatzkonstruktion weiterverwendet werden sollen.

Weiterhin sind in dieser Position der Abtransport
einschließlich
aller Transport-, Umschlags-, Lager- sowie
Entsorgungs- und
Verwertungskosten sowie alle Neben- und
Sicherungsleistungen, die unter Beachtung der geltenden
Arbeitsschutz-, Umwelt- und Abfallvorschriften für eine
fachgerechte Demontage erforderlich sind, enthalten.

Grundlage der Ausführung
Übersichtsplan 1G, Büro ITW, Stand 28.03.2007.

Gesamtgewicht der zurückzubauenden Stahlkonstruktion
ca. 230 t
Menge: 1,000 psch

**03.6 Zulage Rückbau Stützenfüße Meridianbogen**
Fachgerechter Rückbau, Abtransport und Entsorgung der
vorhandenen Stützenfüße einschließlich der Fußplatten
des
Meridianbogens gemäß den geltenden technischen Regeln
sowie den Sicherheits-, Umwelt- und Abfallvorschriften
als
Zulage zur Position 01.03.05.

Die vorhandenen Fußplatten samt einbetonierten Knaggen
müssen fachgerecht und mit höchstmöglicher Sorgfalt
aus den
Bestandsfundamenten entfernt werden. Dabei dürfen die
bestehenden Fundamente sowie die vorhandenen Ankerstäbe
nicht beschädigt oder in ihrer Tragfähigkeit
beeinträchtigt
werden.

Ein geeignetes Rückbaukonzept ist durch den AN vor
Beginn
der Arbeiten im Rahmen der Postion 01.01.f vorzulegen
und
durch den AG freizugeben.

Die Arbeiten umfassen den vollständigen Rückbau
einschließlich der hierfür erforderlichen und
vorhersehbaren
Hebezeuge, Krane, Hilfsstützen, Anschlagmittel,
Gerüste,
Schutzgerüste, Arbeitsbühnen sowie temporären
Sicherungsmaßnahmen im Rahmen des vertraglich geschuldeten
Leistungsumfangs. Weiterhin enthalten sind der
Abtransport
einschließlich aller Transport-, Umschlags-, Lager-
sowie
Entsorgungs- und Verwertungskosten sowie alle Neben-
und
Sicherungsleistungen, die unter Beachtung der geltenden
Arbeitsschutz-, Umwelt- und Abfallvorschriften für eine
fachgerechte Demontage erforderlich sind.

Unvorhergesehene Leistungen
Unvorhergesehene Leistungen, die aufgrund von vom
Bestand
oder den Planunterlagen abweichenden Gegebenheiten
erforderlich werden, sind dem AG unverzüglich
schriftlich
anzuzeigen. Eine Ausführung dieser Leistungen darf
erst nach
schriftlicher Zustimmung des AG erfolgen. Die
Abrechnung
erfolgt gemäß § 2 Abs. 6 VOB/B.

Grundlage der Ausführung
Plan 6, Büro ITW, Stand 12.04.2007.
Menge: 2,000 Stk

**03.7 Zulage Rückbau Stützenfüße Äquatorbogen**
Fachgerechter Rückbau, Abtransport und Entsorgung der
vorhandenen Stützenfüße einschließlich der Fußplatten
des
Äquatorbogensbogens gemäß den geltenden technischen
Regeln sowie den Sicherheits-, Umwelt- und
Abfallvorschriften
als Zulage zur Position 01.03.05.

Die vorhandenen Fußplatten samt einbetonierten Knaggen
müssen fachgerecht und mit höchstmöglicher Sorgfalt
aus den
Bestandsfundamenten entfernt werden. Dabei dürfen die
bestehenden Fundamente sowie die vorhandenen Ankerstäbe
nicht beschädigt oder in ihrer Tragfähigkeit
beeinträchtigt
werden.

Ein geeignetes Rückbaukonzept ist durch den AN vor
Beginn
der Arbeiten im Rahmen der Postion 01.01.f vorzulegen
und
durch den AG freizugeben.

Die Arbeiten umfassen den vollständigen Rückbau
einschließlich der hierfür erforderlichen und
vorhersehbaren
Hebezeuge, Krane, Hilfsstützen, Anschlagmittel,
Gerüste,
Schutzgerüste, Arbeitsbühnen sowie temporären
Sicherungsmaßnahmen im Rahmen des vertraglich geschuldeten
Leistungsumfangs. Weiterhin enthalten sind der
Abtransport
einschließlich aller Transport-, Umschlags-, Lager-
sowie
Entsorgungs- und Verwertungskosten sowie alle Neben-
und
Sicherungsleistungen, die unter Beachtung der geltenden
Arbeitsschutz-, Umwelt- und Abfallvorschriften für eine
fachgerechte Demontage erforderlich sind.

Unvorhergesehene Leistungen
Unvorhergesehene Leistungen, die aufgrund von vom
Bestand
oder den Planunterlagen abweichenden Gegebenheiten
erforderlich werden, sind dem AG unverzüglich
schriftlich
anzuzeigen. Eine Ausführung dieser Leistungen darf
erst nach
schriftlicher Zustimmung des AG erfolgen. Die
Abrechnung
erfolgt gemäß § 2 Abs. 6 VOB/B.

Grundlage der Ausführung
Ausführungsplan 3A vom Büro ITW Stand 10.04.2007.
Menge: 2,000 Stk

**03.8 Prüfung und Schutz der Ankerstäbe des Meridianbogens**
Prüfung der vorhandenen Ankerstäbe des Meridianbogens
auf
ihren sichtbaren Zustand sowie auf erkennbare
Beschädigungen im Zuge der Baumaßnahme. Der Zustand der
Ankerstäbe ist vor und nach Demontage der Stützenfüße
sowie
vor und nach Ausführung der Schutzmaßnahmen umfassend
zu
dokumentieren und in Fotodokumentationen zusammenzufassen. Die Fotodokumentationen sind jeweils nach
Abschluss folgender Rückbauabschnitte in digitaler
Form an
den AG zu übergeben:

Ausgangsszustand, d.h. vor Beginn der Arbeiten
Zustand nach Abschluss der vorbereitenden Arbeiten
Zustand nach Rückbau der Bogenkonstruktion, vor Beginn
des Rückbaus der Fußplatten
Zustand nach Ausbau der Fußplatten

Die Ankerstäbe sind fachgerecht zu reinigen, mit einem
geeigneten, korrosionsschützenden Fett zu versehen und
für
die Dauer der Baumaßnahme mit geeigneten Abdeckkappen
gegen mechanische Beschädigungen und Verschmutzungen zu
schützen. Die Leistung umfasst sämtliche hierfür
erforderlichen
Nebenleistungen, Materialien und Hilfsmittel.
Menge: 64,000 Stk

### Titel 04 Stundenlohn- und Nachweisarbeiten

**04.1 Stundensatz Meister**
Stundenlohnarbeiten sind nur auf besondere Anordnung
des AG
bzw. der Bauleitung gemäß VOB/B auszuführen. Der
Verrechnungssatz für die jeweilige Arbeitskraft
umfasst sämtliche
Aufwendungen, insbesondere:

den tatsächlichen Lohn einschließlich
vermögenswirksamer
Leistungen,
Lohn- und Gehaltsnebenkosten,
Zuschläge für Gemeinkosten (z.B. Sozialkassenbeiträge,
Winterbauumlage u. Ä.),
Zuschläge für Überstunden,
Zuschläge für Nacht-, Sonn- und Feiertagsarbeit
werden, sofern
angeordnet, gesondert vergütet.

Stundenlohn- und Nachweisarbeiten, die nicht in den
Leistungspositionen des Leistungsverzeichnisses enthalten sind
und
aufgrund unvorhersehbarer Erfordernisse erforderlich
werden,
dürfen ausschließlich nach besonderer Anordnung der
Bauleitung
bzw. des AG ausgeführt werden.

Anmeldung, Erfassung und Abrechnung der
Stundenlohnarbeiten
erfolgen ausschließlich nach prüfbarem Nachweis gemäß
den
Bestimmungen der VOB/B, insbesondere unter Vorlage von:

Stundenlohnzetteln,
Materialnachweisen, Geräteaufstellungen.

hier Stundensatz für: Meister
Menge: 1,000 Std

**04.2 Stundensatz Facharbeiter**
Stundenlohnarbeiten sind nur auf besondere Anordnung
des AG
bzw. der Bauleitung gemäß VOB/B auszuführen. Der
Verrechnungssatz für die jeweilige Arbeitskraft
umfasst sämtliche
Aufwendungen, insbesondere:

den tatsächlichen Lohn einschließlich
vermögenswirksamer
Leistungen,
Lohn- und Gehaltsnebenkosten,
Zuschläge für Gemeinkosten (z.B. Sozialkassenbeiträge,
Winterbauumlage u. Ä.),
Zuschläge für Überstunden,
Zuschläge für Nacht-, Sonn- und Feiertagsarbeit
werden, sofern
angeordnet, gesondert vergütet.

Stundenlohn- und Nachweisarbeiten, die nicht in den
Leistungspositionen des Leistungsverzeichnisses enthalten sind
und
aufgrund unvorhersehbarer Erfordernisse erforderlich
werden,
dürfen ausschließlich nach besonderer Anordnung der
Bauleitung
bzw. des AG ausgeführt werden.

Anmeldung, Erfassung und Abrechnung der
Stundenlohnarbeiten
erfolgen ausschließlich nach prüfbarem Nachweis gemäß
den
Bestimmungen der VOB/B, insbesondere unter Vorlage von:

Stundenlohnzetteln,
Materialnachweisen, Geräteaufstellungen.

hier Stundensatz für: Facharbeiter
Menge: 10,000 Std

**04.3 Stundensatz Helfer**
Stundenlohnarbeiten sind nur auf besondere Anordnung
des AG
bzw. der Bauleitung gemäß VOB/B auszuführen. Der
Verrechnungssatz für die jeweilige Arbeitskraft
umfasst sämtliche
Aufwendungen, insbesondere:

den tatsächlichen Lohn einschließlich
vermögenswirksamer
Leistungen,
Lohn- und Gehaltsnebenkosten,
Zuschläge für Gemeinkosten (z.B. Sozialkassenbeiträge,
Winterbauumlage u. Ä.),
Zuschläge für Überstunden,
Zuschläge für Nacht-, Sonn- und Feiertagsarbeit
werden, sofern
angeordnet, gesondert vergütet.

Stundenlohn- und Nachweisarbeiten, die nicht in den
Leistungspositionen des Leistungsverzeichnisses enthalten sind
und
aufgrund unvorhersehbarer Erfordernisse erforderlich
werden,
dürfen ausschließlich nach besonderer Anordnung der
Bauleitung
bzw. des AG ausgeführt werden.

Anmeldung, Erfassung und Abrechnung der
Stundenlohnarbeiten
erfolgen ausschließlich nach prüfbarem Nachweis gemäß
den
Bestimmungen der VOB/B, insbesondere unter Vorlage von:

Stundenlohnzetteln,
Materialnachweisen, Geräteaufstellungen.

hier Stundensatz für: Hilfsarbeiter
Menge: 10,000 Std

**04.4 Materialanteil für Stundenlohnarbeiten**
Materialanteil für Arbeiten, welche nicht in den
Positionen
erfasst sind und gegen Nachweis zur Ausführung kommen.

Kalkulationsgrundlage: 1500 EUR/netto Pauschale für
Material

Die ggf. tatsächlich in diesem Zusammenhang anfallenden
Arbeiten werden in o.g. Rahmen über entsprechende
Nachweise abgerechnet.
Menge: 1,000 psch

USt %: 19,00
